# Brücke Lohbecker Berg
Angebotsaufforderung (GAEB 90, DA83)
Währung: EUR
Auftraggeber: Stadt MH

## LV Korrosionsschutzarbeiten
Datum: 20.03.24

### 1 Titel 1 - Baustelleneinrichtung, Verkehrssicherung

**1.1 Baustelleneinrichtung**
Baustelleneinrichtung und Räumung

Für das Einrichten und Räumen der Baustelle, den An-
und Abtransport aller erforderlichen Baubuden,
Lagerschuppen, Geräte, Maschinen, Werkzeuge,
Hilfsabstützungen, Schutzeinrichtungen, Betriebsmittel,
Schutzfolien, Planen und dergl., sowie deren Umsetzung
je nach Baufortschritt. Versorgung der Baustelle mit
Strom und Wasser einschließlich der Zuleitung von der
nächsten Anschlussstelle, Strom- und Wasserkosten und
Zählermieten, sowie Einrichtung einer ordnungsgemäßen
Entwässerung.
Kosten für Beleuchtung, für Lagerplätze, evtl.
Platzmieten, Entschädigungen von Flurschäden, Kosten
der Unfallverhütung und Bewachung der Baustelle sind in
diese Position einzurechnen.
Bei den Beschichtungsarbeiten sind besondere
Sicherungsvorkehrungen gegen herabfallende Bauteile,
Werkzeuge zu berücksichtigen. Angrenzende Bauwerke,
Bauteile, Einrichtungen, Fahrzeuge und Fußgänger auf
den untenliegenden Verkehrsflächen (Untere
Saarlandstraße) und insbesondere die Umwelt, sind bei
allen Arbeiten, durch entsprechende Schutzeinrichtungen
bzw. durch Auswahl entsprechender Arbeitsverfahren vor
Beschädigungen und Verunreinigungen zu schützen. Es
muss unbedingt ein mobiles Schutzsystem für die
Reinigungs- und Beschichtungsarbeiten aufgestellt
werden (siehe Anhang 3).

Die in Anspruch genommenen Flächen sind nach Beendigung
der Arbeiten in einen ordnungsgemäßen Zustand zu
bringen. Entstandene Schäden sind zu beseitigen.

Stadtplanausschnitt und Luftbild: Siehe Anlage 1 und 2
.

Einschließlich aller Materialien, Nebenarbeiten.
Menge: 1,000 psch

**1.2 Vorhaltung Baustelleneinrichtung**
Vorhaltung Baustelleneinrichtung

Vorhaltung der Baustelleneinrichtung der Pos. 1.1
(abgerechnet werden die tatsächlichen Tage auf der
Baustelle).
Beginn der Vorhaltezeit mit Abschluss der
Baustelleneinrichtung gem. Pos 1.1.
Menge: 10,000 d

**1.3 Verkehrssicherung**
Verkehrssicherung

Einrichtungen zur Verkehrssicherung und
Verkehrsregelung  nach StVO bei Bauarbeiten im Bereich
des IV, ÖPNV und Fußgängerverkehrs unter
Aufrechterhaltung des Verkehrs gemäß ZTV-SA 97 und RSA
aufbauen, ständig unterhalten und betreiben,
entsprechend den Bauablauf umsetzen, ändern und
abbauen. Ausführung nach vom AN erstellten und von der
zuständigen Behörde (Ordnungsamt der Stadt MH)
genehmigten Verkehrszeichenplänen, einschließlich
Herstellung und Fortschreibung der Verkehrszeichenpläne
entsprechend dem Baufortschritt.
Einzurechnen sind u. a. Absperr- und Leitvorrichtungen,
Verkehrsschilder, sowie die Überwachung der
Verkehrssicherungsmaßnahmen auch während der
arbeitsfreien Zeit. Alle Kosten für die
verkehrsrechtliche Anordnung sind in diese Position
einzurechnen.

Einschließlich aller Materialien und Nebenarbeiten.
Menge: 1,000 psch

**1.4 Vorhaltung Verkehrssicherung**
Vorhaltung, Kontrolle und Wartung der Verkehrssicherung

Absperr- u. Leitvorrichtungen, Verkehrsschilder und
Beleuchtungen der Pos. 1.3 gem. ZTV-SA vorhalten,
kontrollieren und warten.
Einschließlich aller Materialien und Nebenarbeiten.
Menge: 10,000 d

### 2 Titel 2 - Beschichtungsarbeiten

**2.1 Füllstabgeländer Gel4 waschen**
Füllstabgeländer Gel4 waschen

Vollflächiges Reinigen der Altbeschichtung mittels
Wasserhochdruckreiniger (bis 400 bar). Alle Bereiche
die neue beschichtet werden, müssen frei von Schmutz,
Staub, Fetten, Ölen, schlechthaftender Beschichtung und
Korrosionsprodukten wie Rost, Weißrost sein. Eine
absolute Durchtrocknung der Oberflächen ist vom
Beschichten zu gewährleisten. Für die gesamten
Reinigungsarbeiten muss eine fahrbare Einhausung
eingesetzt (siehe Anlage 3). Lose Beschichtungsstoffe
müssen aufgefangen und fachgerecht entsorgt werden.

Bauteil: gesamtes Geländer.
Siehe Anlage 3 und 4.
Höhe Geländer 1,0 Meter.
Alle erforderlichen Schutzmaßnahmen werden mit der
Position 1.1 vergütet.

Einschließlich aller Materialien, Nebenarbeiten und
Entsorgungskosten.
Menge: 390,000 m

**2.2 Geländer stellenweise bearbeiten**
Geländer stellenweise bearbeiten

Partielles maschinelles oder manuelles Schleifen im
Oberflächenvorbereitungsgrad entsprechend PMa bzw PSt3
gemäß DIN 12944-4, um lose Beschichtungen und
Korrosionsprodukte wie Rost Weißrost zu entfernen.
Dabei stets einen Übergang schaffen zwischen
Schadstelle und intakte Beschichtung. Schleifstaub
entfernen.
Bauteil: gesamtes Geländer sowie Ornamente
Größe: von 50 mm² bis ca. 500 mm².
Siehe Anlage 4.

Alle erforderlichen Schutzmaßnahmen werden mit der
Position 1.1 vergütet.

Einschließlich aller Materialien, Nebenarbeiten und
Entsorgungskosten.
Menge: 150,000 m2

**2.3 Geländer stellenweise Grundbeschichtung**
Geländer stellenweise Grundbeschichtung

Partielle Grundbeschichtung an Stellen der Position 2.2
applizieren. Hochwertige, vielseitig einsetzbare 2K-EP
High-Solid Grundbeschichtung für Stahlbauten und
Stahlkonstruktionen, geeignet für die Sanierung von
handentrostetem Stahl und Altbeschichtungen.

Sollschichtdicke 80 µm.

gewähltes Fabrikat:
.......................................................
......
  (vom Bieter einzusetzen)

Die Umwelt und angrenzende Bauteile sind vor
Verunreinigungen zu schützten Alle erforderlichen
Schutzmaßnahmen werden mit der Position 1.1 vergütet.
Einschließlich aller Materialien und Nebenarbeiten.
Menge: 150,000 m2

**2.4 Füllstabgeländer Gel4 beschichten**
Füllstabgeländer Gel4 beschichten

Korrosionsschutz nach ZTV-ING Teil 4, Anhang A Tabelle
A4.3.2, Nr. 3.1b.
Nach den Herstellervorgaben vorbereitete Stahlflächen
mit folgendem Korrosionsschutzsystem versehen:

1x Zwischenbeschichtung, 2-komponentig,
eisenglimmerhaltig mit mind. 80 µm
1x Deckbeschichtung, 2-komponentig, auf
Polyurethanbasis, lichtbeständig und farbig mit mind.
80 µm.

Bauteil: gesamtes Geländer RAL 6009 Tannengrün

gewähltes Fabrikat:
.......................................................
......
  (vom Bieter einzusetzen)

Die Umwelt und angrenzende Bauteile sowie die Ruhr sind
vor Verunreinigungen zu schützten. Alle erforderlichen
Schutzmaßnahmen werden mit der Position 1.1 vergütet.

Einschließlich aller Materialien und Nebenarbeiten.
Menge: 390,000 m

### 3 Titel 3 - Sonstiges

*Hinweis*
Stundenlohnarbeiten

In den nachfolgend genannten Positionen
Stundenlohnarbeiten sind sämtliche Aufwendungen für
Einsatz, Betriebs- und Gerätevorhaltekosten und die
Kosten für das Bedienungspersonal enthalten.
Abgerechnet wird nach den tatsächlich geleisteten
Arbeits- bzw. Einsatzstunden.

Stundenlohnarbeiten dürfen nur auf Anordnung des
Auftraggebers durchgeführt werden. Nachweise über
Stundenlohnarbeiten sind spätestens am darauffolgenden
Arbeitstag der Bauleitung in zweifacher Ausfertigung
zur Anerkennung vorzulegen. Auf den Stundenlohnzettel
hat der Auftragnehmer die Leistungen der einzelnen
Arbeiter getrennt nach Berufsgruppen gesondert
aufzuführen.

Stellt sich bei der Rechnungsprüfung oder bei der
späteren Nachprüfung heraus, dass die im Stundenlohn
abgerechnete Leistung bereits zu anderen
Vertragsleistungen gehört, so werden die
Stundenlohnarbeiten nicht vergütet, auch wenn die
Stundenlohnzettel schriftlich anerkannt worden sind.

**3.1 Verrechnungssatz für Arbeitskraft, Facharbeiter**
Verrechnungssatz für Arbeitskraft, Facharbeiter

Stundenlohnarbeiten durch Arbeitskräfte auf Anordnung
des AG ausführen.
Angeboten wird für die jeweilige Arbeitskraft ein
Verrechnungssatz der sämtliche Aufwendungen enthält,
insbesondere den tatsächlichen Lohn mit den Zuschlägen
für Gemeinkosten, Sozialbeiträge, vermögenswirksame
Leistungen und dgl., sowie Lohn - bzw.
Gehaltsnebenkosten. Zuschläge für Nacht-, Sonntags- und
Feiertagsarbeit sind jedoch nicht eingerechnet.
Der Verrechnungssatz gilt unabhängig von der Zahl der
abgerechneten Stunden.
Arbeitskraft: Bauvorarbeiter
Menge: 1,000 h

**3.2 Verrechnungssatz für Arbeitskraft, Vorarbeiter**
Verrechnungssatz für Arbeitskraft, Vorarbeiter

Stundenlohnarbeiten durch Arbeitskräfte auf Anordnung
des AG ausführen, sonst wie Pos. 3.1.
Arbeitskraft: Baufacharbeiter
Menge: 1,000 h

**3.3 Verrechnungssatz für Arbeitskraft, Helfer**
Verrechnungssatz für Arbeitskraft, Helfer

Stundenlohnarbeiten durch Arbeitskräfte auf Anordnung
des AG ausführen, sonst wie Pos. 3.1.
Arbeitskraft: Bauhelfer
Menge: 1,000 h
